# ASS-Neubau-KiTa-abW_Bruehl
Angebotsaufforderung (GAEB DA XML 3.2, DA83)
Projekt: 162-24
Währung: EUR
Nebenangebote zugelassen: ja
Vergabeart: Beschränkte Ausschreibung
Auftraggeber: Stadt Brühl, Fachbereich Gebäudemanagement, Klimaschutz und Stadtservice, Abteilung 70/1 Gebäudemanagement, Uhlstraße 3, 50321 Brühl
Erstellt mit: GXML Toolbox V3.3 R20210630, iTWO_64 V12.0.618, 20.04.2026

## ALLG. VORBEMERKUNGEN
ALLGEMEINE VORBEMERKUNGEN

HINWEIS ATV

Für die Leistungserbringung sind nachfolgende ATV zugrunde zu legen:
DIN 18 299 - Allgemeine Regeln für Bauarbeiten jeder Art
DIN 18 451 - Gerüstbau

ART UND UMFANG DER LEISTUNGEN
Es wird ein Gebäude errichtet, dass sowohl eine KiTa (EG/1.OG) als auch Wohnungen (1.OG bis 3.OG)
beinhaltet.

Die Leistungen umfassen im Einzelnen:

- Fassadengerüste
- Raumgerüste auf den Treppem
- Rollgerüste

HINWEIS NORMUNG:
Soweit in der Leistungsbeschreibung auf technische Spezifikationen (z.B. Nationale Normen, mit denen europäische Normen umgesetzt werden, europäische technische Zulassungen, gemeinsame technische Spezifikationen, internationale Normen) Bezug genommen wird, werden auch ohne den ausdrücklichen Zusatz: "oder gleichwertig" immer gleichwertige Technische Spezifikationen in Bezug genommen.

ABKÜRZUNGEN

Folgende Abkürzungen werden verwendet:

AG  Auftraggeber
AN  Auftragnehmer
GOK  Geländeoberkante
NN  Normalnull
OK  Oberkante
OÜ  Objektüberwachung / Bauleitung des AG
TU  Tagesunterkunft
h  Stunde
d  Tag
Wo  Woche
Mt  Monat
psch  pauschal
St  Stück
BE  Baustelleneinrichtung
BVB  Besondere Vertragsbedingungen

## ERGÄNZUNG DER VERTRAGSBEDINGUNGEN
ERGÄNZUNGEN ZU DEN VERTRAGSBEDINGUNGEN DES BAUHERRN

Koordinierung mit den Nachbarn
Die OÜ des AG sowie der AG übernehmen den Koordinierungsbedarf mit den Nachbarn, wie z.B. vorbereitende Gespräche mit den Nachbarn zur Abstimmung einzelner Maßnahmen etc..  Der AN erklärt, dass er die Inhalte dieser Gespräche frühzeitig, spätestens jedoch 1 Woche vor der Maßnahme mit der Bauleitung des AG und oder dem AG abstimmt und ausführlich erläutert, so dass die OÜ oder der AG die Nachbarn über die Maßnahmen informieren kann.

Technische Regelwerke
Der AN hat auf Aufforderung des AG den Nachweis zu erbringen, dass seine Leistungen den vorgeschriebenen Anforderungen und technischen Regeln entsprechen. Die Kosten für diese Nachweise sind in die Einheitspreise einzukalkulieren.

Planlieferung des AG
Die Planverteilung vom AG erfolgt ausschließlich digital im pdf-Format.
Die vom AN zur Ausführung verwendeten Pläne müssen einen Freigabevermerk des Bauherren bzw. seines Architekten und der Fachingenieure tragen, um Verwechslung bei der Ausführung zu vermeiden. Dies entbindet den Unternehmer aber nicht von seiner eigenen Prüfungs- und Hinweispflicht. Unstimmigkeiten sind dem Bauherrn rechtzeitig vor Ausführungsbeginn gem. der allgemeinen Hinweispflicht des Auftragnehmers nach §4 Abs. 3 VOB/B schriftlich anzuzeigen.
Alle für die Ausführung maßgebenden Pläne und Zeichnungen sind vom AN jederzeit auf der Baustelle zur Verfügung zu stellen.

Planung des AN / Planprüfung AG
Sind vom AN Werkstatt- und Montagepläne zu erstellen, sind die zu prüfenden Zeichnungen den Planern rechtzeitig mit ausreichendem zeitlichen Vorlauf, mindestens 4 Kalenderwochen vor Produktionsbeginn, zur Prüfung und Freigabe als .dwg-Datei sowie als .pdf-Datei per Email einzureichen
Die Werkstatt- und Montageplanung ist vertragskonform, vollständig vermaßt und beschriftet in geeigneten Maßstäben zu erstellen. Die Zeichnungen sind mit Plankopf zu versehen, der mindestens Angaben zum Projekt, dem Verfasser, Planinhalt, Index, Maßstab und dem Datum der Erstellung enthält. Aus den Darstellungen müssen Konstruktion, Einbaumaße, Befestigung und Bauanschlüsse der Bauteile sowie die Einbaufolge erkennbar sein. Die Planung inklusive der Verwendbarkeitsnachweise über die Zulassung der Baustoffe, Bauprodukte und Bauarten ist dem Auftraggeber rechtzeitig vor Produktionsbeginn zur Einsicht vorzulegen. Die Prüfung durch die Planer erfolgt ausschließlich im Hinblick auf die Übereinstimmung mit der Ausführungsplanung und ohne Anspruch auf Vollständigkeit.
Durch die Prüfung erfolgt keine Zustimmung/Freigabe evtl. enthaltener zusätzlicher oder geänderter Nachtragsleistungen. Sollten die Montagepläne zusätzliche Nachtragsleistungen enthalten, bzw. sich solche bei deren Umsetzung ergeben, sind diese unverzüglich dem Auftraggeber zu benennen.
Als Prüfzeit des Architekten sind mindestens 12 Werktage je Prüflauf einzukalkulieren.
Unbeschadet einer Freigabe durch den Architekten und Fachplaner obliegt die Verantwortung für eine den Auflagen und technischen Bestimmungen genügende und konstruktiv einwandfreie und funktionsfähige Konstruktion dem Unternehmer.

Bemusterungen und Freigaben
- Dieser Punkt entfällt beim AN Gerüst -

Ausführung der Leistung Zusatz zu § 4 VOB/B
Allgemeine Baustellenlogistik, Baustelleneinrichtung:
Basierend auf dem vom AG bereitgestellten BE-Konzept ist vom AN ein Baustelleneinrichtungsplan
mit Eintragung der für sein Gewerk erforderlichen Stellplätze für Geräte (Container, Kran, Mobilkran, Hebezeuge), sowie Lagerflächen für die im Bauablauf benötigten Materialen zu erstellen und innerhalb von 10 Werktagen nach Auftragserteilung dem AG zur Genehmigung vorzulegen.
Bei Änderungen ist der Plan zu überarbeiten und dem AG unaufgefordert zu übergeben. Die Kosten hierfür werden nicht gesondert vergütet.

Baubesprechungen
Während der Bauzeit werden regelmäßig, voraussichtlich 1x wöchentlich, Baubesprechungen und Baubegehungen abgehalten. Die Teilnahme an den Besprechungen und Begehungen ist für den Firmenbauleiter / Vorarbeiter des AN verpflichtend. Ggf. ist ein Vertreter zu senden. Der Firmenbauleiter / Vorarbeiter hat ebenfalls für kurzfristig angesetzte Besprechungen zur Verfügung zu stehen.
Die Koordination zwischen den einzelnen Gewerken sowie eventuelle Terminabsprachen werden bei den Baustellenbesprechungen durch die Bauleitung protokolliert und sind für alle verbindlich. Protokolle gelten als anerkannt, wenn innerhalb von 2 Arbeitstagen nach Zugang kein Widerspruch erfolgt.
Vom AN sind Bautagesberichte zu führen, und diese sind unaufgefordert 1x wöchentlich der Bauleitung zu übergeben.

Arbeitszeiten
Gemäß den gesetzlichen Bestimmungen ohne darüber hinausgehende Einschränkungen.

Behördliche Genehmigungen
Der AN verpflichtet sich, alle aus der betrieblichen Organisation des AN resultierenden Genehmigungen rechtzeitig und eigenständig für sämtliche Ausnahmeregelungen, insbesondere in Bezug auf Arbeitszeit, Logistik, Transporte etc. bei den zuständigen Behörden einzuholen und mit der Objektüberwachung vorab abzustimmen. Ein Anspruch auf Gebührenerstattung durch den AG besteht nicht.
Der AG ist über diese Vorgänge zu Informieren.

Lager- und Arbeitsräume
Die Ver- und Entsorgungsleitungen, inkl. der hierfür erforderlichen Isolierungen, der vom AN gestellten Container sind eigenverantwortlich nach Absprache mit der OÜ herzustellen und nach Abschluss der Arbeiten wieder zu demontieren, falls nicht anders vereinbart.

Abfallentsorgung
Die Baustelle ist arbeitstäglich aufzuräumen. Der anfallende Schutt ist fachgerecht zu entsorgen und die Baustelle zum Wochenende geschossweise im saugenden Verfahren unter Verwendung geeigneter Staubsauger, sauber zu verlassen. Es ist sicherzustellen, dass die Abwasserleitungen weder durch Bauschutt, Gips, Zement, Farbreste o.ä. verstopft werden. Die Einleitung von Schmutzwasser ist strengstens verboten. Die Stellplätze der Abfallcontainer sind mit einem Zaun zu schützen, um Einbringen von Fremdmüll zu vermeiden. Die Container sind abzudecken und gegen Regenwasser zu schützen. Jeder AN auf der Baustelle ist für die Entsorgung des von ihm verursachten Abfalls verantwortlich. Die Stellung der jeweiligen Container hat geordnet zu erfolgen.

Es sind allgemeine Benimmregeln einzuhalten. Essen und Rauchen im Gebäude sind nicht gestattet. Jeglicher anfallender privater Müll ist unmittelbar zu entsorgen.
Bei wiederholter Nichteinhaltung behält sich der Bauherr ausdrücklich vor, etwaig anfallende Kosten, die aus der Bereinigung des vom Auftragnehmer produzierten Mülls stammen, im Rahmen der Rechnungsprüfung gegenzurechnen. Ein Nachweis über diese Kosten ist vom AG / der OÜ auf Nachfrage vorzulegen.

Technische Abnahmen im Baubetrieb
Der AN wird ausdrücklich darauf hingewiesen, dass bei allen Leistungsabschnitten, Teilleistungen und Übergängen, bei denen durch die Weiterführung der Leistungen zuvor ausgeführte Leistungsbereiche verdeckt, verkleidet oder verschlossen werden, zwingend vorab technische Abnahmen gemäß § 4 Abs. 10 VOB/B gemeinsam mit der Bauleitung des AG durchzuführen sind. Zu den Abnahmen gehört eine entsprechende Fotodokumentation.

Der AN ist verpflichtet, die OÜ des AG zeitgerecht (mindestens 24 Stunden vorab) über die entsprechende Leistungsstände zu informieren, damit die Technischen Abnahmen organisiert und ohne Störung des Bauablaufs durchgeführt werden können.

Soll der AN diese Mitwirkungs- und Hinweispflicht nicht erfüllen, behält sich der AG vor, für Teilleistungen, die nachträglich nicht mehr prüfbar sind, die Abnahme zu verweigern. Zusätzliche Kosten, die im
Zusammenhang mit nachträglich notwendigen Prüfungsfeststellungen entstehen, werden dem AN weiter belastet.

Rechnungsstellung
Die Rechnungen sind entsprechend der mit dem Auftrag vereinbarten Vertragsbedingungen zu stellen und vollständig zur Prüfung vorzulegen.
Rechnungsstellungen, die den Anforderungen und Vorgaben des Bauherren nicht entsprechen oder in dieser Hinsicht unvollständig sind, gelten als nicht prüffähig und werden ungeprüft zurückgewiesen.
Die vollständige Auszahlung der Schlussrechnungssumme erfolgt erst nach Eingang der Revisionsunterlagen und mangelfreier Schlussabnahme.
Der Versand der Rechnung erfolgt im Papierform und per Mail an den AG. Zwecks schnellerer Bearbeitung hat der Versand zusätzlich per Mail an die zuständige OÜ zu erfolgen.

Terminplanung
Vom AN ist ein Detailterminplan zu erstellen und innerhalb von 10 Tagen nach Auftragserteilung dem AG zur Genehmigung vorzulegen. Die Kosten hierfür werden nicht gesondert vergütet.

Revisionsunterlagen / Schlussdokumentation
-- Bautagesberichte
-- Fachbauleiter-, Konformitäts- und Fachunternehmererklärung
-- Nachweise zur Bauart, Bauartzulassungen
-- Allg. bauaufsichtliche Zulassungen, Prüfzeugnisse, Zertifikate
-- Bauprodukt-, Sicherheitsdatenblätter, Pflegeanweisungen
-- Hersteller-, Fabrikatsverzeichnisse
-- Revisionspläne
-- Wartungsangebote
-- Fotodokumentation

Gewerkespezifisch können weitere Unterlagen verlangt werden.

Die Revisionsunterlagen sind in folgenden Ausfertigungen abzugeben:
Textdokumente 2-fach in deutscher Sprache, in DIN A4 Ordner geheftet mit Beschriftung und Trennblättern, sowie digital (mit eindeutiger Dateinamensbenennung gemäß Inhaltsverzeichnis AN) per E-Mail und ergänzend 2-fach auf beschriftetem Datenträger (USB-STICK)
Pläne 2-fach in Papierformat mit Lochrandverstärkung und digital im .dwg- oder .dxf- sowie im .pdf-Format 2-fach auf beschriftetem Datenträger (USB-STICK)
Spätestens am Tag der Fertigstellungsmitteilung / des Abnahmeverlangens für den jeweiligen Bauabschnitt sind die oben aufgeführten Unterlagen abzugeben. Unabhängig von der Gesamtdokumentation sind die Dokumente, die für die Behördlichen Abnahmen erforderlich sind, 10 Tage nach Aufforderung durch die OÜ vorzulegen. Das Erstellen der Revisionsunterlagen ist vom AN auf die Positionen umzulegen.

## ATV - GEMÄß VOB/C - DIN 18299
ALLGEMEINE REGELUNGEN FÜR BAUARBEITEN JEDER ART

Angaben zur Baustelle gemäß VOB/C - DIN 18299
(Aufgeführt werden ausschließlich Punkte, zu denen Hinweise möglich sind)

0.1.1  LAGE / UMGEBUNGSBEDINGUNGEN / ZUFAHRTSMÖGLICHKEITEN / EINSCHRÄNKUNGEN
Das Plangrundstück befindet sich südlich der Innenstadt von Brühl, in der Anna-Seghers-Str. 2-6 in 50321 Brühl.
Der Geländeverlauf ist nahezu eben. Die Höhenlage beträgt ca. zwischen 64,5 m und 65,5 m über NN.

0.1.4  VERKEHRSVERHÄLTNISSE / VERKEHRSBESCHRÄNKUNGEN
Das Baufeld liegt direkt an der Straße und ist unter der in Pkt. 0.1.1 genannten Adresse zu erreichen.
Die ggf. erforderlichen Verkehrssicherungen / Sondernutzungen für die Belange des AN ist durch diesen eigenverantwortlich zu veranlaßen und entsprechend in die EP´s einzukalkulieren.

0.1.5  FREIZUHALTENDE FLÄCHEN FÜR VERKEHR
Siehe BE-Plan. Außerhalb der umzäunten Flächen ist keine Inanspruchnahme weiterer Flächen vorgesehen. Der Straßenraum ist dauerhaft freizuhalten.
0.1.6  TRANSPORTEINRICHTUNGEN UND TRANSPORTWEGE
Durch den Bauherrn werden keine Hilfsmittel oder Hebezeuge zur Verfügung gestellt.

0.1.7  ANSCHLÜSSE FÜR WASSER, ENERGIE UND ABWASSER
Der Anschluss für ggf. erforderliches Bauwasser und ggf. erforderlichen Baustrom wird vom AG auf dem Gelände (siehe BE-Plan) zur Verfügung gestellt. Die Kosten für Anschlüsse und Verbrauch trägt der AG.
Die ggf. erforderlichen Verteilungen des Bautrom / Bauwassers ab den Entnahmestellen sind Sache des AN.
Siehe auch die Besonderen Vertragsbedingungen, BVB, der Stadt Brühl.

0.1.8  BENUTZUNG / MITBENUTZUNG VON FLÄCHEN UND RÄUMEN
Dem AN stehen jegliche Flächen innerhalb der umzäunten Fläche zur Verfügung, durch deren Nutzung andere ANs in Ihrer Ausführung nicht behindert werden. Die genaue Lage ist mit der OÜ abzustimmen.
Es werden durch den AG WC-Container sowie Aufenthaltscontainer in ausreichender Größe zur Verfügung gestellt, welche jedoch nicht unmittelbar auf dem Baufeld stehen.
0.1.11  UMWELTRECHTLICHE VORSCHRIFTEN
Es gelten keine besonderen umweltrechtlichen Vorschriften, die über die allgemein gültigen Gesetze hinaus gelten.

0.1.12  VORGABEN FÜR DIE ENTSORGUNG
Die gewählten Entsorgungswege und die Art der Abfallverwertung / -beseitigung für alle Materialien sind vom AN entsprechend den gesetzlichen Bestimmungen zu wählen.
Sämtliche Kosten für den Transport und die ordnungsgemäße Entsorgung sind in die Einheitspreise einzukalkulieren.

0.1.13  SCHUTZGEBIETE / SCHUTZZEITEN
Siehe unter "Ergänzungen der Vertragsbedingungen"

0.1.19  MASSNAHMEN DER BAUSTELLENVERORDNUNG
Die Baustelle wird durch eine SiGeKo vom Ingenieurbüro Dudek begleitet.

0.1.22  ARBEITEN ANDERER UNTERNEHMER / KOORDINATION
Der AN hat seine Arbeiten so durchzuführen, dass andere am Bau tätige Unternehmen nicht behindert oder geschädigt werden. Etwaige bauübliche gegenseitige Störungen müssen in Kauf genommen werden. Es werden keine Erschwerniszulagen gewährt.

Angaben zur Ausführung gemäß VOB/C - DIN 18299
(Aufgeführt werden ausschließlich Punkte, zu denen Hinweise möglich sind)

0.2.4 ART UND UMFANG VON LEISTUNG ZUR UNFALLVERHÜTUNG UND GESUNDHEITSSCHUTZ
Es gelten die "Regeln zum Arbeitsschutz auf Baustellen" (RAB) der Bundesanstalt für Arbeitsschutz und Arbeitsmedizin sowie die Vorgaben des SiGeKo.
Es sind geeigenete Sicherheitsschuhe zu tragen. Bei Arbeiten mit hoher Lärmbelastung ist ein geeigneter Ohrschutz zu tragen. Bei herumfliegenden Materialien sind Schutzbrillen zu tragen.

0.2.8 MITBENUTZUNG FREMDER HILFSMITTEL SOWIE EINRICHTUNGEN
Es werden vom AG Aufenthaltsräume sowie Sanitärräume zur Verfügung gestellt.

0.2.12  EIGNUNGS- UND GÜTENACHWEISE
Eignung und Güte der verwendeten Stoffe sind vor der Ausführung durch technische Datenblätter und Sicherheitsdatenblätter zu belegen.

0.2.19 MITWIRKUNG BEI DER INBETRIEBNAHME

0.2.22  ABRECHNUNG
Siehe Vertragsbedingungen

## ATV - ANGABEN ZUR BAUSTELLE
ATV - ANGABEN ZUR BAUSTELLE

Ergänzende Angaben gemäß VOB/C - DIN 18451
(Aufgeführt werden nur noch Punkte, zu denen Hinweise möglich sind)
0.1.1 ART UND BESCHAFFENHEIT DER FÜR DAS GERÜST [.....] VORGESEHENEN FLÄCHE
Für die Fassadengerüste:
Verdichteter Arbeitsraum
Bautenschutzmatte auf Dachdämmung im Bereich der Dachterrassen
Stahlbeton im Bereich der Dachterrassen / Attiken

Für das Raumgerüste / Rollgerüst: StB- Bodenplatte

0.1.6 ERSCHWERENDE UMSTÄNDE, Z.B. ZU ÜBERBRÜCKENDE BAUTEILE
- Gebäudevorsprung Windfang KiTa:
  Süd Tiefe ca. 1,00m, Länge ca. 7,80m
  West Tiefe ca. 0,55m, Länge ca. 4,80m
- Erker: Tiefe ca. 0,70cm von Roh, ca. 0,44m von VK WDVS, Breite ca. 2,00m
- Balkone sind zu umbauen
- 3. OG als Staffelgeschoss

0.1.11 MASZE DER EINZURÜSTENDEN FLÄCHE
Fassadengerüst, Höhe ca. 6,6-16,6 m
Raumgerüste innen / Rollgerüst, Höhe ca. 6 m > Raumhöhe 7,30m

0.1.12 Art und Beschaffenheit des Verankerungsgrundes
EG - 2.OG  Stb.-Fertigteile
3. OG  Holzrahmenbauwand

## ATV - ANGABEN ZUR AUSFÜHRUNG
ATV - ANGABEN ZUR AUSFÜHRUNG

Ergänzende Angaben gemäß VOB/C - DIN 18451
(Aufgeführt werden nur noch Punkte, zu denen Hinweise möglich sind)

0.2.1  ANZAHL, LAGE, MASZE UND BAUART DER GERÜSTE
Arbeits- und Schutzgerüste längenorientiert, ca. 4.000 m2
Im Innenbereich 3 Gerüste auf Treppen / Podesten
2 St. Rollgerüste. Größe ca. 1,50m x 2,00m

0.2.2  ABSTAND ZWISCHEN BAUWERK UND GERÜSTBELAG
Süd, West: Abstand 80cm zu Bauwerk, mit Innengeländer und Konsole 30cm.
Nord, Ost: Abstand 50cm zu Bauwerk, mit Innengeländer.
Staffelgeschoss: Abstand 80cm zu Bauwerk, mit Innengeländer und Konsole 60cm.

Rückbau Innengeländer sukzessive während Fassadenarbeiten.

0.2.4 ANZAHL, ART, LAGE [...] VON TREPPENTÜRMEN
4 Treppentürme
Gebäudeecke Nord / West
Fassade Ost Nähe Achse B6
Gebäudeecke Süd / Ost
Fassade Süd zwischen Achse A1 und A2

0.2.3  ANZAHL, ANORDNUNG UND HÖHENLAGE DER GERÜSTE
3-7 Gerüstlagen gem Angabe in den Positionen, Höhenlagen im Raster 2 m

0.2.5  VERWENDUNGSZWECK
Fassadengerüste zur Montage der Holz-Fassaden und des WDVS sowie der Alu-Fensterelemente und PR-Fassaden. Als Absturzsicherung für die Dacharbeiten. Schutzdächer zum Schutz der Eingänge vor herabfallenden Gegenständen.

Raumgerüste / Rollgerüst zur Arbeit im Luftraum des KiTa-Foyers (TGA, Abhangdecke, Anstrich)

0.2.6  LAST- UND BREITENKLASSEN, HÖHENKLASSE
Fassadengerüste Klasse 3, Breitenklasse W09, Höhenklasse H2
Fassadengerüste Klasse 3, Breitenklasse W06, Höhenklasse H2, an Staffelgeschoss Nord, Ost und Erker
Gerüstkonsole 30cm an Süd- und Westfassade
Gerüstkonsole 60cm an Staffelgeschoss, umlaufend

0.2.7 SCHUTZGERÜST
Schutzgerüst für Dachdeckungsarbeiten h>2,00m, an Staffelgeschoss umlaufend
Schutzdächer zum Schutz der Eingänge vor herabfallenden Gegenständen.

0.2.8  RAUMGERÜST BELASTUNG
Raumgerüst Klasse 3, für Montagearbeiten

0.2.16 AUF- UND ABBAU ABSCHNITTSWEISE
Der innenseitige Seitenschutz ist im Rahmen der Fassadenarbeiten sukzessiuve zurückzubauen.

0.2.17  BEGINN UND VORRAUSSICHTLICHE DAUER DER GEBRAUCHSÜBERLASSUNG
Fassadengerüst: Oktober 2026 bis April 2027
Raumgerüst: Januar 2027  bis Februar 2027 / Juni 2027 bis Juli 2027
Rollgerüst:  März 2027 bis August 2027

Folgender Arbeitsablauf ist vorgesehen:
1) Einrüsten der gesamten Fassade
2) Nachträgliches Einrüsten oberhalb der PR-Fassaden der Treppenhäuser
3) Rückbau der innenseitigen Seitenschutzelemente
4) Abbau Gerüst

0.2.20 VORGEZOGENES ODER NACHTRÄGLICHES HERSTELLEN VON TEILEN DER LEISTUNG
Siehe 0.2.17

## 1_030 GERÜST
Datum: 20.04.2026
EP-Anteile: Löhne; Stoffe; Geräte; Sonstiges

### Titel 01 PLANUNG / STATIK

*Hinweis: _ARBEITS- UND MONTAGEABLAUF*
Konzept Arbeits- und Montageablauf Erstellung Fassadengerüste inkl. notwendiger Umbauten während der Gebrauchsüberlassung:
Gerüst der Breitenklasse W09, Lastklasse 3 wird in einem Abstand von ca. 50 - 80 cm vom Rohbau aufgestellt.

Zur Überbrückung der Gebäudeversprungs des Staffelgeschosses wird an vorbeschriebenes Gerüst ein weiteres Gerüst W09 (Süd, West) / W06 (Nord, Ost) montiert.
Dieses wird mit innenliegenden Konsolen B 60cm zur Holzfassade hin verbreitert.
Die Balkone der Ost- und Westseite sind zu umbauen.
Unterhalb des Ost-Balkons im 2. OG wird innerhalb der Umbauung ein kleinflächiges Gerüst errichtet.

Folgendes ist beim Aufstellen des Gerüstes zu beachten:
Die Gründung erfolgt auf dem verdichteten Arbeitsraum, sowie gedämmten und abgedichteten Dachaufbauten.
Es sind Lastverteilplatten unter den Gerüstfüßen anzuordnen.
Verankerung mit Sonderankern, auf Grund des 50cm / 80cm Abstandes zum Rohbau.
Ringöse außerhalb des WDVS-Aufbaus von 26cm.
Der Verankerungsgrund ist der Rohbau, bestehend aus StB-Wänden, -Decken, -Unterzügen und -Brüstungen.
Im 3. OG besteht der Verankerungsgrund aus einer Holzrahmenkonstruktion.

Nach dem Aufbau des Gerüstes werden innenseitig Belagsverbreiterung von 30 cm Breite (Süd, West)  einschl. des inneren Seitenschutz als Absturzsicherung von Innen eingebaut.

Der innenliegende 2-teilige Seitenschutz wird zur Montage des WDVS / der Holzfassade sukzessive rückgebaut.

Das Fassadengerüst wird mit vorgelagerten Treppentürmen, zu jeder Gerüstlage im Abstand von 50 m ausgestattet.

Die unter "ATV - Angaben zur Baustelle / Ausführung" aufgeführten Anforderungen sind zu beachten.

*Hinweis: _VERGÜTUNG_*
Die Vergütung für den Aufbau der jeweiligen Gerüste / Belagsverbreiterung / Seitenschutz
erfolgt nach freigegebener, funktionsfähiger, unbeanstandeter vollständiger Erstellung der jeweiligen Flächen / Abschnitte / Elemente und Kennzeichnung mit Prüfprotokoll.

#### Untertitel 01.01 PLANUNG / STATIK

*Hinweis: _SYSTEM-STATIK GERÜSTE*
Das Erstellen und Vorlegen von System-Statiken gem. DIN EN 12811-1 inkl. der erforderlichen Ausführungszeichnungen für die nachfolgend beschriebenen, verankerten Standard-Fassadengerüste ist in die Einheitspreise mit einzurechnen.

Die Fassadengerüste dienen der Montage der Fensterelemente, der Montage der PR-Fassaden, der WDVS und Holzfassaden sowie der Absturzsicherung für die Dachabdichtungsarbeiten.

**01.01.0010 Statische Berechnung für Gerüste / Verankerungen**
*** Pauschalposition
Erstellen und Vorlegen von statischen Berechnung gem. DIN EN 12811-1 für nachfolgend beschriebene

-- Sonderverankerungen

anfertigen.

Vorlage der Unterlagen 1-fach in Papier, sowie digital,
vor Ausführung beim AG.
Menge: 1,000 psch

**01.01.0020 Verankerungsprotokolle Gerüste**
*** Pauschalposition
Erstellen von Verankerungsprotokollen für alle nachfolgend beschriebenen Gerüste nach Abstimmung mit den Gewerken

-- Alu-Fenster und PR-Fassaden, WDVS-Arbeiten, Holzfassaden-Arbeiten und Dacharbeiten

Vorlage der Unterlagen 1-fach in Papier, sowie digital,
vor Ausführung beim AG.
Menge: 1,000 psch

### Titel 02 GERÜSTE AUSSEN

#### Untertitel 02.01 FASSADEN-GERÜSTE

**02.01.0010 Arbeits- und Schutzgerüst längenorientiert, KL 3, W09, H2, 6-14 m**
*** EP-Aufgliederung gefordert
Arbeits- und Schutzgerüst DIN EN 12811-1 und DIN
4420-1, als längenorientiertes Standgerüst,
Gebrauchsüberlassung wird gesondert vergütet,
Fassadengerüst DIN EN 12810-1, Lastklasse 3 (2 kN/m²) zugelassen für Fassadenarbeiten mit Materiallagerung auf dem Gerüst, Breitenklasse W09, Höhenklasse H2, alle Gerüstlagen genutzt;

Abstand der inneren Belagkante Gerüst (Ohne Konsole) Fassade Nord, Ost zum Bauwerk ca. 50 cm;
Fassade Süd, West zum Bauwerk ca. 80cm.
Ringöse außerhalb des WDVS-Aufbaus von 26cm.
Die Sonderanker sowie daraus resultierende zusätzl. Aussteiffungen sind einzukalkulieren.

Einschl. interne Leiteraufstiege (versetzt) zu jeder Gerüstlage im
Abstand von 50 m;

Die Lage und Ausführung der Anker- und Befestigungspunkte sind gemäß den statischen Berechnungen des AN und den Vorgaben des Systemherstellers, sowie unter Berücksichtigung des unter "ATV - Angaben zur Ausführung" "Ergänzende Angaben gemäß VOB/C - DIN 18451" aufgeführten Punktes "0.2.13 Einschränkung zur Lage der Verankerungspunkte" beschriebenen Einschränkungen, zu wählen.
Entsprechend der Aufbau- und Verwendungs-Anleitung des Herstellers aufbauen und nach der Nutzung wieder demontieren und abtransportieren.

Verankern an StB-Brüstungen / -Wänden /-Decken sowie Holzrahmenbauwänden.
Die Lage der Ankerpunkte sind gem. stat. Berechnung und Vorgabe des Systemherstellers zu wählen.

Einrüstung für Montagearbeiten und Dacharbeiten, an
senkrechten Bauwerksaußenflächen, auf Gelände,
Höhe der obersten Gerüstlage max. +14,60 m;
Erste Gerüstlage auf ca. +0,60 m, Nord bis zu ca. +1,10m

Es sind ca. 3-7 Gerüstlagen zu erstellen, Rasterabstand 2,00m

Standfläche waagerecht, über Lastverteiler belastbar

Einbauort:
Umlaufend
Menge: 3670,000 m2

**02.01.0020 Gebrauchsüberlassung Arbeits- und Schutzgerüst, KL 3, 6-14 m**
*** EP-Aufgliederung gefordert
Gebrauchsüberlassung der vorbeschriebenen längenorientierten Arbeits- und Schutzgerüste aus der Position 02.01.0010, Lastklasse 3, W09, längenorientiert;
Menge: 91750,000 m2Wo

**02.01.0030 Arbeits- und Schutzgerüst längenorientiert, KL 3, W06, H2, 12 m**
Arbeits- und Schutzgerüst DIN EN 12811-1 und DIN
4420-1, als längenorientiertes Standgerüst,
Gebrauchsüberlassung wird gesondert vergütet,
Fassadengerüst DIN EN 12810-1, Lastklasse 3 (2 kN/m²) zugelassen für Fassadenarbeiten mit Materiallagerung auf dem Gerüst, Breitenklasse W06, Höhenklasse H2, alle Gerüstlagen genutzt;

Abstand der inneren Belagkante Gerüst zum Bauwerk ca. 30 cm;
Einschl. interne Leiteraufstiege (versetzt) zu jeder Gerüstlage im
Abstand von 50 m;

Die Lage und Ausführung der Anker- und Befestigungspunkte sind gemäß den statischen Berechnungen des AN und den Vorgaben des Systemherstellers, sowie unter Berücksichtigung des unter "ATV - Angaben zur Ausführung" "Ergänzende Angaben gemäß VOB/C - DIN 18451" aufgeführten Punktes "0.2.13 Einschränkung zur Lage der Verankerungspunkte" beschriebenen Einschränkungen, zu wählen.
Entsprechend der Aufbau- und Verwendungs-Anleitung des Herstellers aufbauen und nach der Nutzung wieder demontieren und abtransportieren.

Verankern an StB-Brüstungen / -Wänden /-Decken.
Die Lage der Ankerpunkte sind gem. stat. Berechnung und Vorgabe des Systemherstellers zu wählen.

Einrüstung für Montagearbeiten und Dacharbeiten, an
senkrechten Bauwerksaußenflächen, auf Gelände,
Höhe der obersten Gerüstlage max. +12,60 m;
Erste Gerüstlage auf ca. +0,60 m

Es sind ca. 6 Gerüstlagen zu erstellen, Rasterabstand 2,00m

Standfläche waagerecht, über Lastverteiler belastbar

Einbauort:
Zwei Kleinflächen West zwischen Achse B5-B6, Zwischen Balkon und Erkern
Menge: 36,000 m2

**02.01.0040 Gebrauchsüberlassung Arbeits- und Schutzgerüst, KL 3, 12 m**
Gebrauchsüberlassung der vorbeschriebenen längenorientierten Arbeits- und Schutzgerüste aus der Position 02.01.0030, Lastklasse 3, W06, längenorientiert;
Menge: 900,000 m2Wo

**02.01.0050 Arbeits- und Schutzgerüst längenorientiert, KL 3, W09, H2, 4 m**
Arbeits- und Schutzgerüst DIN EN 12811-1 und DIN
4420-1, als längenorientiertes Standgerüst,
Gebrauchsüberlassung wird gesondert vergütet,
Fassadengerüst DIN EN 12810-1, Lastklasse 3 (2 kN/m²) zugelassen für Fassadenarbeiten mit Materiallagerung auf dem Gerüst, Breitenklasse W09, Höhenklasse H2, alle Gerüstlagen genutzt;

Abstand der inneren Belagkante Gerüst (Ohne Konsole) Fassade Süd, West zum Bauwerk ca. 80cm 3. OG
Ringöse außerhalb des Holzfassadenaufbaus von 16cm 3.OG
Die Sonderanker sowie daraus resultierende zusätzl. Aussteiffungen sind einzukalkulieren.

Einschl. interne Leiteraufstiege (versetzt) zu jeder Gerüstlage im
Abstand von 50 m;

Die Lage und Ausführung der Anker- und Befestigungspunkte sind gemäß den statischen Berechnungen des AN und den Vorgaben des Systemherstellers, sowie unter Berücksichtigung des unter "ATV - Angaben zur Ausführung" "Ergänzende Angaben gemäß VOB/C - DIN 18451" aufgeführten Punktes "0.2.13 Einschränkung zur Lage der Verankerungspunkte" beschriebenen Einschränkungen, zu wählen.
Entsprechend der Aufbau- und Verwendungs-Anleitung des Herstellers aufbauen und nach der Nutzung wieder demontieren und abtransportieren.

Verankern an StB-Brüstungen / -Wänden/ -Decken sowie Holzrahmenbauwänden.
Die Lage der Ankerpunkte sind gem. stat. Berechnung und Vorgabe des Systemherstellers zu wählen.

Einrüstung für Montagearbeiten und Dacharbeiten, an
senkrechten Bauwerksaußenflächen, auf Gelände,
Höhe der obersten Gerüstlage max. +14,60 m;
Erste Gerüstlage auf ca. +10,60 m

Es sind ca. 2 Gerüstlagen zu erstellen, Rasterabstand 2,00m

Standfläche waagerecht, über Lastverteiler belastbar
Montage an vorbeschriebenem Gerüst, gem. Plan

Einbauort:
Doppelter Aufbau an Staffelgeschoss zur Überbrückung Gebäuderücksprung, Süd und West
Menge: 295,000 m2

**02.01.0060 Gebrauchsüberlassung Arbeits- und Schutzgerüst, KL 3, 4 m**
Gebrauchsüberlassung der vorbeschriebenen längenorientierten Arbeits- und Schutzgerüste aus der Position 02.01.0050, Lastklasse 3, W09, längenorientiert;
Menge: 7375,000 m2Wo

**02.01.0070 Arbeits- und Schutzgerüst längenorientiert, KL 3, W06, H2, 4 m**
Arbeits- und Schutzgerüst DIN EN 12811-1 und DIN
4420-1, als längenorientiertes Standgerüst,
Gebrauchsüberlassung wird gesondert vergütet,
Fassadengerüst DIN EN 12810-1, Lastklasse 3 (2 kN/m²) zugelassen für Fassadenarbeiten mit Materiallagerung auf dem Gerüst, Breitenklasse W06, Höhenklasse H2, alle Gerüstlagen genutzt;

Abstand der inneren Belagkante Gerüst (Ohne Konsole) Fassade Nord, Ost zum Bauwerk ca. 80cm 3. OG
Ringöse außerhalb des Holzfassadenaufbaus von 16cm 3.OG
Die Sonderanker sowie daraus resultierende zusätzl. Aussteiffungen sind einzukalkulieren.

Einschl. interne Leiteraufstiege (versetzt) zu jeder Gerüstlage im
Abstand von 50 m;

Die Lage und Ausführung der Anker- und Befestigungspunkte sind gemäß den statischen Berechnungen des AN und den Vorgaben des Systemherstellers, sowie unter Berücksichtigung des unter "ATV - Angaben zur Ausführung" "Ergänzende Angaben gemäß VOB/C - DIN 18451" aufgeführten Punktes "0.2.13 Einschränkung zur Lage der Verankerungspunkte" beschriebenen Einschränkungen, zu wählen.
Entsprechend der Aufbau- und Verwendungs-Anleitung des Herstellers aufbauen und nach der Nutzung wieder demontieren und abtransportieren.

Verankern an StB-Brüstungen / -Wänden sowie Holzrahmenbauwänden.
Die Lage der Ankerpunkte sind gem. stat. Berechnung und Vorgabe des Systemherstellers zu wählen.

Einrüstung für Montagearbeiten und Dacharbeiten, an
senkrechten Bauwerksaußenflächen, auf Gelände,
Höhe der obersten Gerüstlage max. +14,60 m;
Erste Gerüstlage auf ca. +10,60 m

Es sind ca. 2 Gerüstlagen zu erstellen, Rasterabstand 2,00m

Standfläche waagerecht, über Lastverteiler belastbar
Montage an vorbeschriebenem Gerüst, gem. Plan

Einbauort:
Doppelter Aufbau an Staffelgeschoss zur Überbrückung Gebäuderücksprung; Nord und Ost
Menge: 295,000 m2

**02.01.0080 Gebrauchsüberlassung Arbeits- und Schutzgerüst, KL 3, 4 m**
Gebrauchsüberlassung der vorbeschriebenen längenorientierten Arbeits- und Schutzgerüste aus der Positionen 02.01.0070, Lastklasse 3, W06, längenorientiert;
Menge: 7375,000 m2Wo

**02.01.0090 Innenliegender Seitenschutz**
*** EP-Aufgliederung gefordert
Innenliegender Seitenschutz 2-teilig, wandseitig,
für Standgerüste, gem DIN EN 12811-1
längenorientiert, aufbauen und nach der Nutzung wieder lagenweise und in zusammenhängenden Abschnitten bis zu 50 laufenden Metern zu demontieren und abtransportieren.
Menge: 1250,000 m

**02.01.0100 Gebrauchsüberlassung Seitenschutz**
*** EP-Aufgliederung gefordert
Gebrauchsüberlassung des vorbeschriebenen Seitenschutzes, längenorientiert;
Menge: 31250,000 mWo

**02.01.0110 Anpassen an geneigten Untergrund**
Anpassen der vorbeschriebenen Arbeits- und Schutzgerüste an geneigten Untergrund (Nordseite und Ecke Nord-West gem. Planung);
Gefälle 1,5°

Ausführung nach Wahl des AN;
Menge: 30,000 m

**02.01.0120 Belagsverbreiterung Standgerüst längenorientiert B 0,30 m**
Belagsverbreiterung innenseitig, für Arbeits- und Schutzgerüste, längenorientiert, Konsolbreite 0,30 m,
aufbauen und nach der Nutzung wieder lagenweise und in zusammenhängenden Abschnitten bis zu 50 laufenden Metern zu demontieren und abtransportieren.
Menge: 340,000 m

**02.01.0130 Gebrauchsüberlassung Belagsverbr. 0,30 m**
Gebrauchsüberlassung, der vorbeschriebenen Belagsverbreiterung, 30 cm;
Menge: 8500,000 mWo

**02.01.0140 Belagsverbreiterung Standgerüst längenorientiert B 0,60 m**
Belagsverbreiterung innenseitig, für Arbeits- und Schutzgerüste, längenorientiert, Konsolbreite 0,60 m,
aufbauen und nach der Nutzung wieder lagenweise und in zusammenhängenden Abschnitten bis zu 50 laufenden Metern zu demontieren und abtransportieren
Einbau: Zur Überbrückung Versprung Staffelgeschoss
Menge: 260,000 m

**02.01.0150 Gebrauchsüberlassung Belagsverbr. B 0,60 m**
Gebrauchsüberlassung, der vorbeschriebenen Belagsverbreiterung, 60 cm;
Menge: 6500,000 mWo

**02.01.0160 Ausbau zum Fanggerüst, Flachdach**
*** EP-Aufgliederung gefordert
Ausbau der vorbeschrieben Gerüste W06 / W09 zu Fanggerüsten gem. DIN 4420-1 an Flachdächern,
vertikaler Seitenschutz

Die Belagteile müssen den "Grundsätzen für die Prüfung von Belagteilen in Fang- und Dachfanggerüsten und Schutzwänden in Dachfanggerüsten" (DGUV 301-001) entsprechen. Der Abstand zwischen Absturzkante und Fanglage darf bei Standgerüsten nicht mehr als 2,00 m betragen.
Menge: 145,000 m

**02.01.0170 Gebrauchsüberlassung Ausbau Fanggerüst**
*** EP-Aufgliederung gefordert
Gebrauchsüberlassung des vorbeschriebenen Ausbaus zum Fanggerüst;
Menge: 3625,000 mWo

**02.01.0180 Umbau Gerüstbereiche**
Demontage und anschließende Remontage von Gerüstteilen;
Die Remontage kann auch an einer anderen Stelle der
Fassaden erfolgen;
Menge: 90,000 m2

**02.01.0190 Umankern**
Umankern von vorbeschriebenen Arbeits- und Schutzgerüsten, längenorientiert, in Abstimmung mit der OÜ;
Abrechnung je Anker
Mindestens 3 separate Einsätze
Menge: 50,000 St

**02.01.0200 Schutzbelag, Flachdach**
Schützen der bestehenden bituminösen Abdichtung mittels einer Vlies Unterlage inkl. Holzplatten zur Lastverteilung.
Das Flachdach darf in keinem Fall beschädigt werden.
Breiten ca. 150-200cm.

Lage: Dachfläche über EG; über 1. OG
Menge: 45,000 m2

**02.01.0210 Gebrauchsüberlassung Schutzbelag, Flachdach**
Gebrauchsüberlassung des vorbeschriebenen Schutzbelag;
Menge: 1125,000 m2

**02.01.0220 Podest-Treppenturm, 14 m**
*** EP-Aufgliederung gefordert
*** Bezugsbeschreibung
Podest-Treppenturm vorgebaut vor das Fassadengerüst aus den Positionen 02.01.0010ff
inkl. Doppelhandlauf und Stirngeländer, zum sicheren Erreichen der einzelnen Gerüstebenen und des Daches ohne die Arbeiten auf dem Gerüst zu behindern.
Höhe bis ca. 14,00 m oberste Gerüstlage.
Montage direkt am Fassadengerüst, ohne Abstand vom Treppenturm zum Fassadengerüst.

Breite des Treppenlaufs: min. 60 cm

Nach Aufbau und Verwendungsanleitung des Herstellers aufbauen und nach der Nutzung wieder demontieren und abtransportieren.
Menge: 3,000 St

**02.01.0230 Podest-Treppenturm, 6 m**
*** wie Position 02.01.0220
jedoch:

Höhe bis ca. 6,00 m
Menge: 1,000 St

**02.01.0240 Gebrauchsüberlassung Podest-Treppenturm, 14 m**
*** EP-Aufgliederung gefordert
Gebrauchsüberlassung der vorbeschriebenen Podest-Treppentürme, H 14 m;
Menge: 75,000 StWo

**02.01.0250 Gebrauchsüberlassung Podest-Treppenturm, 6 m**
Gebrauchsüberlassung des vorbeschriebenen Podest-Treppenturm, H 6 m;
Menge: 25,000 StWo

**02.01.0260 Überbauen von Bereichen des Gerüstes mit Gitterträgern; bis 5 m**
Überbauen von Bereichen der vorbeschriebenen Gerüstes
mit geeigneten Gitterträgern zum Erreichen eines
stützenfreien Bereiches in einer Breite von ca. 5 m; die lichte Höhe der zu schaffenden Öffnung beträgt ca. 3,90 m

Einzellängen an den Eingängen / Treppenhäusern, Windfang KiTa
Menge: 15,000 m

**02.01.0270 Gebrauchsüberlassung Gitterträger**
Gebrauchsüberlassung, der vorbeschriebenen Gitterträger für die Überbauung von Bereichen des Gerüstes;

Die Abrechnung erfolgt in mWo, nach Länge der Träger pro Woche.
Menge: 375,000 mWo

**02.01.0280 Überbauen von Bereichen des Gerüstes mit Gitterträgern; bis 8 m**
Überbauen von Bereichen der vorbeschriebenen Gerüstes
mit geeigneten Gitterträgern zum Erreichen eines
stützenfreien Bereiches in einer Breite von ca. 8 m; die lichte Höhe der zu schaffenden Öffnung beträgt ca. 3,90 m

Einzellängen an Gebäudevorsprung Windfang KiTa
Menge: 8,000 m

**02.01.0290 Gebrauchsüberlassung Gitterträger**
Gebrauchsüberlassung, der vorbeschriebenen Gitterträger für die Überbauung von Bereichen des Gerüstes;

Die Abrechnung erfolgt in mWo, nach Länge der Träger pro Woche.
Menge: 200,000 mWo

**02.01.0300 Schutzdach bis B 5m**
Schutzdach zum Schutz vor herabfallenden Gegenständen
bis B 5m

Einbauort: Über Eingängen TRH 1+ 2, Eingang KiTa
Menge: 13,000 m

**02.01.0310 Gebrauchsüberlassung Schutzdach**
Gebrauchsüberlassung, der vorbeschriebenen Schutzdächer;
Menge: 325,000 mWo

### Titel 03 GERÜSTE INNEN

#### Untertitel 03.01 GERÜSTE TREPPENHÄUSER

**03.01.0010 Gerüst Treppenhaus 1 + 2**
*** EP-Aufgliederung gefordert
Gerüste im Treppenhaus 1 + 2,
für Arbeiten mit erforderlichen Arbeitsbühnen höher als 2 m über Fußboden, bestehend aus folgenden Teilleistungen:

- Treppenlauf vom 2.OG zum Podest ü. 2. OG
11 Stg., b= c a. 1,40 m, max. Arbeitshöhe = ca. 6,50 m.
- Podest über 2.OG: 490 x 125 cm, max Arbeitshöhe ca. 4,60 m
- Treppenlauf vom Podest ü. 2. OG zum 3.OG
6 Stg., b= c a. 1,40 m, max. Arbeitshöhe = ca. 4,60 m.

Aufstellung freistehend, mit geeigneter Ballastierung oder
Abstützung, ohne Verankerung an den Seitenwänden der
Treppenhäuser.

2 Gerüste, die jeweils 2x auf- und abgebaut werden!
Menge: 4,000 St

**03.01.0020 Gebrauchsüberlassung Gerüst Treppenhaus 1 + 2**
*** EP-Aufgliederung gefordert
Gebrauchsüberlassung des vorbeschriebenen Gerüst im Treppenhaus 1 + 2;
Menge: 32,000 StWo

**03.01.0030 Gerüst Treppe KiTa**
Gerüst Treppe KiTa,
für Arbeiten mit erforderlichen Arbeitsbühnen höher als 2 m über Fußboden, bestehend aus folgenden Teilleistungen:

- Treppenlauf vom EG mit Podest. 7 Stg., B ca. 1,50 m,
Tiefe ca. 3,25 m, max. Arbeitshöhe = 7,30 m;
- Treppenlauf vom Podest zum 1.OG
17 Stg., b= c a. 1,50, max. Arbeitshöhe = ca. 6,30 m;
Aufstellung freistehend, mit geeigneter Ballastierung oder
Abstützung, ohne Verankerung an den Seitenwänden der
Treppenhäuser.

1 Gerüst, das 2x auf- und abgebaut wird!
Menge: 1,000 St

**03.01.0040 Gebrauchsüberlassung Treppe KiTa**
Gebrauchsüberlassung des vorbeschriebenen Gerüst im Bereich der Treppe KiTa;
Menge: 16,000 StWo

#### Untertitel 03.02 ROLLGERÜST

**03.02.0010 Rollgerüst**
*** EP-Aufgliederung gefordert
Rollgerüst für Montagearbeiten (TGA, Abhangdecke, Anstrich)

Maße: ca. 1,50 x 2,00m

Raumhöhe roh: 7,30m
Raumhöhe bis UK AHD: 6,60m

Untergrund: Stb-Bodenplatte, Estrich, Fliesen

Einsatzort: Foyer KiTa
Menge: 2,000 St

**03.02.0020 Gebrauchsüberlassung Rollgerüst**
Gebrauchsüberlassung des vorbeschriebenen Rollgerüsts;
Menge: 50,000 StWo

### Titel 04 SONSTIGES

#### Untertitel 04.01 STUNDENLOHNARBEITEN

*Hinweis: Stundenlohnarbeiten durch Arbeitskräfte auf Anordnung*
Stundenlohnarbeiten durch Arbeitskräfte sind nur auf Anordnung der OÜ auszuführen.
Angeboten wird ein Verrechnungssatz für die jeweilige Arbeitskraft, der sämtliche Aufwendungen enthält.

Stundenlohnarbeiten werden nur nach Erteilung gesonderter schriftlicher Aufträge ausgeführt und vergütet. Zur Abrechnung müssen unterschriebene Stundenzettel vorliegen.

Die Abrechnung erfolgt nach Verrechnungssätzen (Euro/h = Euro pro Stunde) gegen Nachweis der tatsächlich geleisteten Stunden und des Materialverbrauchs.
Die Verrechnungssätze sind unter Beachtung der preisrechtlichen Vorschriften zu ermitteln.
Es gilt unabhängig von der Zahl der abgerechneten Stunden. Wegegelder und Kfz-Kosten sind in den Summen enthalten und dürfen nicht gesondert berechnet werden.

Die Stundenverrechnungssätze enthalten:
- den tatsächlichen Lohn (einschl. vermögenswirksamer Leistungen)
- die Zuschläge für Gemeinkosten, Sozialkassenbeiträge, Winterbauumlage, Lohn- und Gehaltsnebenkosten

Nicht enthalten sind Zuschläge für:
Überstunden, Nacht-, Sonntags- und Feiertagsarbeit.

Die Vergütung erfolgt nach den der Qualifikation des eingesetzten Mitarbeiters entsprechenden Stundensätzen.
Hilfsarbeiten können aber immer nur als Helferstunden abgerechnet werden.

‑Sollten Nacht- oder Sonn- und Feiertagsarbeiten anfallen gelten folgende Zuschläge:
Vom Bieter einzutragen:

Überstunden bis 22.00 Uhr ....%
Überstunden nach 22.00 Uhr ....%

Sonn- und Feiertagsarbeiten bis 22.00 Uhr .....%
Sonn- und Feiertagsarbeiten nach 22.00 Uhr .....%

**04.01.0010 Vorarbeiter / Meister**
Menge: 10,000 h

**04.01.0020 Baufacharbeiter / Geselle**
Menge: 10,000 h

**04.01.0030 Bauhelfer**
Menge: 10,000 h
